# Relleno y reparación de juntas con mortero de cal en muros de mampostería

- Propiedad del archivo: CYPE Ingenieros S.A.
- Formato: FIEBDC-3/2016
- Programa: Generador de precios de la construcción. CYPE Ingenieros, S.A.
- Fecha: 22/10/2024
- Divisa: EUR
- Costes indirectos: 3 %
- IVA: 21 %

## E Estructuras

### EC Cantería

#### ECY Reparaciones

**ECY010** m² Relleno y reparación de juntas con mortero de cal en muros de mampostería.
Aplicación manual mediante paleta de mortero de cal, COM-CAL Base "COM-CAL", de elevadas resistencias mecánicas y permeabilidad al vapor de agua, para relleno y reparación de juntas en muro de mampostería, en restauraciones estructurales, una vez el soporte esté saneado y libre de restos de trabajos anteriores.
Incluye: Saneado y limpieza previa de la superficie. Saturación del soporte con agua a baja presión. Eliminación del agua sobrante con aire comprimido. Aplicación del mortero. Limpieza final del elemento.
Criterio de medición de proyecto: Superficie medida según documentación gráfica de Proyecto.
Criterio de medición de obra: Se medirá la superficie realmente ejecutada según especificaciones de Proyecto.

| Código | Ud | Descripción | Rendimiento | Precio | Importe |
|---|---|---|---|---|---|
| mt08aaa010a | m³ | Agua. (material) | 0.02 | 1.5 | 0.030 |
| mt09mco010c | kg | Mortero de cal, COM-CAL Base "COM-CAL", compuesto por cal hidráulica natural, tipo NHL 5, puzolanas y áridos seleccionados, resistencia a compresión 5 N/mm²; para uso en elementos ubicados en el interior y en el exterior del edificio, sujetos a requisitos estructurales, M-5 según UNE-EN 998-2. (material) | 15 | 0.35 | 5.250 |
| mo020 | h | Oficial 1ª construcción. (mano de obra) | 0.246 | 22.13 | 5.444 |
| mo113 | h | Peón ordinario construcción. (mano de obra) | 0.246 | 20.78 | 5.112 |
| % | % | Costes directos complementarios | 2 % | 15.836 | 0.317 |
|  |  | Costes directos |  |  | 16.153 |

## Recursos

**mt08aaa010a** m³ Agua
Datos técnicos: Coste energético 60.000 MJ; Emisión de CO2 30.000 kg
